# Intercambiador de calor de haz tubular fluido/fluido de Noxman

- Propiedad del archivo: CONSTRUNARIO
- Formato: FIEBDC-3/2012
- Programa: Construnario Versión 3.51
- Fecha de los precios: 20/09/2023
- Divisa: EUR

**INTERFLUIFLUI** u Intercambiador de calor de haz tubular fluido/fluido de Noxman
Noxman diseña y construye intercambiadores de calor de haz tubular para el intercambio entre líquidos: Aceite / Agua Aceite / Aceite Agua / Agua En función de su necesidad de intercambio, calculamos el equipo más adecuado y lo fabricamos con los materiales requeridos, ya sea acero al carbono, inoxidable, etc. Existe la posibilidad de realizar un sistema de intercambio completo, montado en un skid, dotado de intercambiador, sistema de regulación y bomba de circulación. Disponemos de diseños específicos de intercambiadores para el sector alimentario que impiden que, en caso de fuga, se mezclen los aceites.
