# Bandeja portacables RKS-Magic® 35 FS de Obo Bettermann. Sistema de fijación rápida integrado

- Propiedad del archivo: CONSTRUNARIO
- Formato: FIEBDC-3/2012
- Programa: Construnario Versión 3.51
- Fecha de los precios: 20/09/2023
- Divisa: EUR

**RKSMagic35FS** m Bandeja portacables RKS-Magic® 35 FS de Obo Bettermann. Sistema de fijación rápida integrado
Bandeja portacables con sistema de fijación rápida integrado. La longitud útil de la bandeja portacables es 3.000 mm. La bandeja portacables tiene una perforación lateral continua de 7 x 20 mm para la instalación de componentes de unión y de montaje adicionales. La perforación para la suspensión de la varilla roscada directa tiene un diámetro de 11 mm. Aislamiento magnético sin tapa 20 dB, con tapa 50 dB. La conexión equipotencial continua queda asegurada sin componentes adicionales.
