# Punta captadora isFang de Obo Bettermann. Longitud: 4500 mm

- Propiedad del archivo: CONSTRUNARIO
- Formato: FIEBDC-3/2012
- Programa: Construnario Versión 3.51
- Fecha de los precios: 20/09/2023
- Divisa: EUR

**IsFANG** u Punta captadora isFang de Obo Bettermann. Longitud: 4500 mm
• Apropiado para cargas de viento según Eurocode 1: DIN EN 1991-1-4 • Punta captadora con reducción • Apropiado para el trípode isFang de 40 mm y sistemas de soporte isFang
