# Cerradura de falleba linea vertical de Ojmar

- Propiedad del archivo: CONSTRUNARIO
- Formato: FIEBDC-3/2012
- Programa: Construnario Versión 3.51
- Fecha de los precios: 20/09/2023
- Divisa: EUR

**2974** u Cerradura de falleba linea vertical de Ojmar
La alternativa perfecta a la clásica españoleta. Siguiendo el mismo concepto de funcionalidad se le ha dotado de un diseño innovador y elegante. Esta combinación hace que la falleba destaque por su pureza y elegancia de sus líneas.
