# Cerradura electrónica ADVANCE Trillium® RFID de Onity. Sin tarjeta

- Propiedad del archivo: CONSTRUNARIO
- Formato: FIEBDC-3/2012
- Programa: Construnario Versión 3.51
- Fecha de los precios: 20/09/2023
- Divisa: EUR

**ADVANCETRILL** u Cerradura electrónica ADVANCE Trillium® RFID de Onity. Sin tarjeta
ADVANCE Trillium RFID combina todas las opciones estéticas de la gama modular ADVANCE con la seguridad y fiabilidad de la tecnología de proximidad RFID. Dado que no se requiere contacto físico alguno entre la tarjeta y el lector, ADVANCE Trillium RFID elimina la necesidad del usuario de insertar la tarjeta, haciendo que el acceso autorizado sea más práctico y rápido. Ventajas Las numerosas ventajas tecnológicas de ADVANCE Trillium RFID pueden ayudarle a alcanzar un nuevo nivel de seguridad, comodidad y eficiencia operativa para su establecimiento. Esta nueva generación de cerraduras electrónicas combina una fiabilidad demostrada con un nuevo diseño estético para satisfacer las necesidades de los entornos más exigentes. Tecnología basada en los estándares de la industria Compatible con dispositivos de apertura de múltiples formatos Proporciona capacidad de multi-aplicación Encriptación de seguridad propietaria Compatible con tecnologías MIFARE® y NFC Basada en el hardware de la familia ADVANCE Fácil actualización
