# Mosaico vitreo de teselas cuadradas Penta Arrecife Green de Onix Cerámica

- Propiedad del archivo: CONSTRUNARIO
- Formato: FIEBDC-3/2012
- Programa: Construnario Versión 3.51
- Fecha de los precios: 20/09/2023
- Divisa: EUR

**PENTAARRECIFEGREEN** m2 Mosaico vitreo de teselas cuadradas Penta Arrecife Green de Onix Cerámica
El mosaico vítreo Penta Arrecife Green es un mosaico de teselas cuadradas formato Penta (50x50 mm - 2"x2"), de color verde y azul claro en acabado brillo y con un diseño que evoca los corales marinos. Para piscinas exclusivas, spa y zonas húmedas.
