# Cubetas de máxima capacidad de Nodor. Profundidad 200 mm. Grosor de 1 mm

- Propiedad del archivo: CONSTRUNARIO
- Formato: FIEBDC-3/2012
- Programa: Construnario Versión 3.51
- Fecha de los precios: 20/09/2023
- Divisa: EUR

**QUA200** u Cubetas de máxima capacidad de Nodor. Profundidad 200 mm. Grosor de 1 mm
Instalación Mueble de 60 cm Cubeta Cuadrada Profundidad cubeta 20 cm Acero inoxidable AISI 304 Válvula Cestillo 3.5" Grapas de fijación Sobre encimera y bajo encimera Tubo rebosadero Sí
