# Armario para baño, dos puertas espejo y estante, modelo Marbella-70 Blanco de Fabricados Tritón

- Propiedad del archivo: CONSTRUNARIO
- Formato: FIEBDC-3/2012
- Programa: Construnario Versión 3.51
- Fecha de los precios: 21/09/2023
- Divisa: EUR

| Código | Ud | Descripción |
|---|---|---|
| 2030 | u | Armario para baño, dos puertas espejo y estante, modelo Marbella-70 Blanco de Fabricados Tritón |
