# Contador de agua chorro múltiple, agua caliente 90º de Fecosan

- Propiedad del archivo: CONSTRUNARIO
- Formato: FIEBDC-3/2012
- Programa: Construnario Versión 3.51
- Fecha de los precios: 21/09/2023
- Divisa: EUR

**CONACHM** u Contador de agua chorro múltiple, agua caliente 90º de Fecosan
- Contador de gran precisión y robustez. - Cuerpo metálico muy resistente recubierto de Epoxy. - Esfera seca. - Instalación horizontal o vertical. - Transmisión magnética - ISO-4064 Clase B
