# Plato de ducha modelo Helio de Fedra Hidros. Desagüe en el lateral

- Propiedad del archivo: CONSTRUNARIO
- Formato: FIEBDC-3/2012
- Programa: Construnario Versión 3.51
- Fecha de los precios: 21/09/2023
- Divisa: EUR

**HELIO** u Plato de ducha modelo Helio de Fedra Hidros. Desagüe en el lateral
Un plato con líneas sutiles y elegantes con el desagüe ubicado en uno de sus laterales menores y evento de borde en el lateral opuesto
