# Sirena electrónica con 5 sonidos de Fernando Carrasco. 230V CA

- Propiedad del archivo: CONSTRUNARIO
- Formato: FIEBDC-3/2012
- Programa: Construnario Versión 3.51
- Fecha de los precios: 21/09/2023
- Divisa: EUR

**1326001B** u Sirena electrónica con 5 sonidos de Fernando Carrasco. 230V CA
5 sonidos independientes seleccionables Elevada potencia acústica - 115DB Bajo consumo Contenedor autoextinguible (UL94V-0) Aplicación interior/exterior IP55
