# Papelera modelo Wave semicircular con tapa y cenicero de Ferpasa. Acero inoxidable

- Propiedad del archivo: CONSTRUNARIO
- Formato: FIEBDC-3/2012
- Programa: Construnario Versión 3.51
- Fecha de los precios: 21/09/2023
- Divisa: EUR

**WAVE** u Papelera modelo Wave semicircular con tapa y cenicero de Ferpasa. Acero inoxidable.
Presenta una boca frontal e incluye gaveta interior extraible en acero galvanizado, facilitando la limpieza y vaciado de la misma. El cenicero superior es extraible, fijado con tornillos para evitar su hurto. La papelera Wave está diseñada para su uso en zonas tanto interiores como exteriores, como centros comerciales, hospitales, colegios, centros deportivos, oficinas, etc.
