# Limpiador en gel para paredes NOPAINT STAR de Fila. Elimina grafitis

- Propiedad del archivo: CONSTRUNARIO
- Formato: FIEBDC-3/2012
- Programa: Construnario Versión 3.51
- Fecha de los precios: 21/09/2023
- Divisa: EUR

**NOPAINTSTAR** l Limpiador en gel para paredes NOPAINT STAR de Fila. Elimina grafitis
Elimina las pintadas de grafitis en spray (acrílicos, alquídicos y nitrosinteticos) en paredes tratadas y no tratadas: ideal para superficies rugosas o porosas (paredes de cemento, ladrillo cara vista, piedras naturales) y en superficies pulidas (mármol, granito, etc.). Elimina protectores como WET y PT10 en el caso de incorrecta aplicación o cuando es necesaria una completa limpieza a fondo. Formulación viscosa: ideal para la aplicación en paredes. Limpia y desengrasa a fondo Limpia las paredes exteriores de contaminación (esmog) y polvo. Elimina antiguos tratamientos filmantes.
