# Hidrorepelente consolidante para cemento CONCRETE HYDRO de Fila

- Propiedad del archivo: CONSTRUNARIO
- Formato: FIEBDC-3/2012
- Programa: Construnario Versión 3.51
- Fecha de los precios: 21/09/2023
- Divisa: EUR

**CONCRETE HYDRO** l Hidrorepelente consolidante para cemento CONCRETE HYDRO de Fila
Protege las superficies contra el degrado de los agentes atmosféricos y la humedad, consolidando y previniendo el despolvoreo. Impide la absorción de agua conservando la transpirabilidad de la superficie. Previene la formación de eflorescencias como carbonatos, sulfatos y salitre. Limita el desarrollo de verdín (algas, musgos, líquenes) y contrasta la formación de ennegrecidos y contaminación. Imparte compactación, resistencia y durabilidad al material. Ideal para pavimentos, revestimientos y elementos decorativos de cemento, hormigón, monocapa, mortero a la cal, piedra artificial y ladrillo cara vista.
