# Dispositivo de protección contra sobretensiones - DT-LAN-CAT.6+ de Phoenix Contact

- Propiedad del archivo: CONSTRUNARIO
- Formato: FIEBDC-3/2012
- Programa: Construnario Versión 3.51
- Fecha de los precios: 22/09/2023
- Divisa: EUR

**2881007** u Dispositivo de protección contra sobretensiones - DT-LAN-CAT.6+ de Phoenix Contact
Protección contra sobretensiones según clase EA (CAT.6A), para Ethernet Gigabit (hasta 10 GBit/s), Token Ring, FDDI/CDDI, ISDN, DS1. Adecuada para Power over Ethernet (PoE+) "Modo A" y "Modo B". Conector intermedio RJ45 con conductor de puesta a tierra por separado y pie de encaje de puesta a tierra para carril NS 35.
