# Válvula sanitaria de doble asiento B925 de Quilinox

- Propiedad del archivo: CONSTRUNARIO
- Formato: FIEBDC-3/2012
- Programa: Construnario Versión 3.51
- Fecha de los precios: 21/09/2023
- Divisa: EUR

**B925** u Válvula sanitaria de doble asiento B925 de Quilinox
B925 es una válvula con doble asiento (mix-proof). La válvula dirige y controla el flujo de dos líquidos distintos al mismo tiempo, garantizando su separación total y evitando contaminaciones. La detección de pérdidas entre los dos obturadores gracias a la cámara de separación sitúa la B925 en el más alto nivel en cuanto a seguridad, higiene y fiabilidad.
