# Bomba lobular para productos sensibles OMAC serie B de Quilinox

- Propiedad del archivo: CONSTRUNARIO
- Formato: FIEBDC-3/2012
- Programa: Construnario Versión 3.51
- Fecha de los precios: 21/09/2023
- Divisa: EUR

**OMAC** u Bomba lobular para productos sensibles OMAC serie B de Quilinox
La bomba lobular “serie B” cumple con la mayoría de las aplicaciones de transferencia de fluidos, respetando sus características y propiedades tanto higiénicas como químicas. La bomba lobular de OMAC se caracteriza por su construcción modular, lo que permite cambiar de forma sencilla y rápida piezas clave como el rotor o las juntas. Esta gama consta de 16 modelos con caudales desde 0.05 hasta 200 m³ / h.
