# Válvula de alivio para sobrepresión y vacío modelo 3400 de Válvulas Nacional

- Propiedad del archivo: CONSTRUNARIO
- Formato: FIEBDC-3/2012
- Programa: Construnario Versión 3.51
- Fecha de los precios: 21/09/2023
- Divisa: EUR

**MODELO3400** u Válvula de alivio para sobrepresión y vacío modelo 3400 de Válvulas Nacional
Válvula de alivio para sobrepresión y vacío, con conexiones bridadas y roscadas. Esta válvula se clasifica en tres tipos diferentes: Breather & Vacuum; Vacuum; Breather flanged and heating jacket.
