# Mampara plegable modelo Rhea Mix 1 de Velvet. Cristal de 8 mm en los fijos y de 6 mm en las puertas

- Propiedad del archivo: CONSTRUNARIO
- Formato: FIEBDC-3/2012
- Programa: Construnario Versión 3.51
- Fecha de los precios: 21/09/2023
- Divisa: EUR

**RheaMix1** u Mampara plegable modelo Rhea Mix 1 de Velvet. Cristal de 8 mm en los fijos y de 6 mm en las puertas
- El modelo RHEA ofrece una amplia gama de soluciones a medida, capaces de satisfacer los gustos y las necesidades más exigentes. - Realizadas en cristal de 8 mm en los fijos y de 6 mm en las puertas. - Son mamparas de una gran belleza y funcionalidad, con acabados que sorprenden por su calidad y alto nivel de innovación. - Frontal para ducha o bañera. - Dos puertas plegables al interior con carril superior. - Bisagras regulables. - Cristal transparente o serigrafiado. - Todos nuestros productos y sus componentes pasan un riguroso control de calidad, asegurando la máxima durabilidad, así como un servicio Post-venta con todas las garantías.
