# Puerta de entrada monopanel de 72 mm y de 85 mm de K-Line

- Propiedad del archivo: CONSTRUNARIO
- Formato: FIEBDC-3/2012
- Programa: Construnario Versión 3.51
- Fecha de los precios: 21/09/2023
- Divisa: EUR

**MONOALU** u Puerta de entrada monopanel de 72 mm y de 85 mm de K-Line
• Alto aislamiento térmico: Ud hasta 0,82 W/m²K. • Mediante la técnica de decoración Graphik System®, más de 5.000 combinaciones decorativas posibles a partir de 72 modelos (colecciones CLARTÉ, PERSPECTIVE, CARACTÈRE, CONTEMPORAINE, PRESTIGE, CRÉATIVE y LUMINESCENCE.) • Mediante el sistema decorativo QUATUOR, 4 acabados sublimes gracias a los efectos de materiales distintos (colección SURFACE). • Conforme a las nuevas normativas y beneficios fiscales.
