# Puerta de interior lisa vertical de la serie Essential de Vicaima

- Propiedad del archivo: CONSTRUNARIO
- Formato: FIEBDC-3/2012
- Programa: Construnario Versión 3.51
- Fecha de los precios: 21/09/2023
- Divisa: EUR

**LISAVER** u Puerta de interior lisa vertical de la serie Essential de Vicaima
Estructura en reglas de madera con interior alveolar o macizo.
