# Puerta interior cortafuego 30min de Vicaima. 44mm de espesor

- Propiedad del archivo: CONSTRUNARIO
- Formato: FIEBDC-3/2012
- Programa: Construnario Versión 3.51
- Fecha de los precios: 21/09/2023
- Divisa: EUR

**CORTAVIC** u Puerta interior cortafuego 30min de Vicaima. 44mm de espesor
Cerco cortafuego 30 minutos en contrachapado o DM Juntas intumescentes y perfil de aislamiento Bisagras y cerradura en acero inoxidable con marcado CE U-Value 1,8 W/(m2.ºC) - ISO 10077-1; ISO 10077-2 Certificación cortafuego - EN 13501-2 e BS476 Part22
