# Codo 90º rectangular vertical de Elinsa. 110 x 55 mm. Para ventilación/extracción

- Propiedad del archivo: CONSTRUNARIO
- Formato: FIEBDC-3/2012
- Programa: Construnario Versión 3.51
- Fecha de los precios: 22/09/2023
- Divisa: EUR

**0208ELE** u Codo 90º rectangular vertical de Elinsa. 110 x 55 mm. Para ventilación/extracción
110 x 55 mm. Para ventilación/extracción
