# Gotero de botón para trabajo intenso autocompensante (PC) y antidrenante (CNL) Click Tif HD de NaanDanJain

- Propiedad del archivo: CONSTRUNARIO
- Formato: FIEBDC-3/2012
- Programa: Construnario Versión 3.51
- Fecha de los precios: 22/09/2023
- Divisa: EUR

**CLICKTIFHD** u Gotero de botón para trabajo intenso autocompensante (PC) y antidrenante (CNL) Click Tif HD de NaanDanJain
Aplicaciones: lnvernaderos, viveros, huertos, viñedos, aplicaciones paisajísticas y parcelas de jardinería Riego por pulsos y riego en condiciones sin suelo Evite el exceso de drenaje en lugares bajos (modelo CNL) Estructura y características: Goteros y accesorios para trabajo intenso en diversas configuraciones Cuatro elementos en el diseño del gotero minimizan el taponamiento: 1. Entrada de agua protegida 2. Mecanismo de lavado del diafragma de regulación 3. Fuerte flujo turbulento en laberinto permite limpieza y lavados continuos 4. Grandes pasajes de agua Codificado por color para la identificación de descarga y modelo Conector estándar cónico de 5 mm para trabajar con conectores rápidos o salida con conexión dentada para tubo de 3/5 Resistente a los productos químicos usuales, fabricado con materiales plásticos de alto grado de calidad para lograr una mayor precisión y durabilidad Dos modelos disponibles: PC y CNL (Antidrenante) Diseño CNL distintivo con “borde filoso” que evita la acumulación de suciedad y asegura una operación confiable bajo condiciones difíciles 6 caudales diferentes
