# Arnés anticaída modelo Gredos de Naisa. Anticaída, ergonómico

- Propiedad del archivo: CONSTRUNARIO
- Formato: FIEBDC-3/2012
- Programa: Construnario Versión 3.51
- Fecha de los precios: 22/09/2023
- Divisa: EUR

**ST80055** u Arnés anticaída modelo Gredos de Naisa. Anticaída, ergonómico
Arnés Gredos anticaída, ergonómico, un punto de suspensión dorsal y 2 anillas pectorales
