# Cierra puertas y portones con velocidad de cierre regulable modelo Direkt de Dictator

- Propiedad del archivo: CONSTRUNARIO
- Formato: FIEBDC-3/2012
- Programa: Construnario Versión 3.51
- Fecha de los precios: 28/09/2023
- Divisa: EUR

**DIREKT** u Cierra puertas y portones con velocidad de cierre regulable modelo Direkt de Dictator
Velocidad de cierre regulable sin escalonamientos Protección de personas gracias a la amortiguación continua y el cierre seguro sin golpe final Uso versátil en hojas de puerta de hasta 1500 mm de ancho y 100 kg de peso (Posibilidad de soluciones especiales para otros pesos / dimensiones – póngase en contacto con nuestro servicio al cliente) Modelos con diferentes longitudes de carrera y fuerzas de cierre para diferentes situaciones de montaje Fácil de reequipar gracias a los variados accesorios de instalación con muchas posibilidades de fijación Modelos especiales con articulación angular en ambos extremos para puertas con bisagras ascendentes Accesorio opcional: Bloqueo de ajustes (Para impedir que los usuarios cambien la velocidad de cierre)
