# Eductor de espuma LEADER MIX A 1000 de Leader

- Propiedad del archivo: CONSTRUNARIO
- Formato: FIEBDC-3/2012
- Programa: Construnario Versión 3.51
- Fecha de los precios: 29/09/2023
- Divisa: EUR

**LEADERMIXA1000** u Eductor de espuma LEADER MIX A 1000 de Leader
El proporcionador de espuma LEADER MIX A 1000 ha sido diseñado para cumplir con los requisitos de los bomberos que necesitan producir espuma rápidamente para extinguir incendios de clase A. Sus ventajas: su pequeño tamaño, su bajo peso, su facilidad de uso. vehículo de bomberos, su selector de concentración, su compatibilidad con todos los aditivos de clase A, su eficiencia y facilidad de uso.
