# Cierra puertas DC310 de Herrajes Europeos. Blanco, brazo deslizante con freno

- Propiedad del archivo: CONSTRUNARIO
- Formato: FIEBDC-3/2012
- Programa: Construnario Versión 3.51
- Fecha de los precios: 29/09/2023
- Divisa: EUR

| Código | Ud | Descripción |
|---|---|---|
| 12563 | u | Cierra puertas DC310 de Herrajes Europeos. Blanco, brazo deslizante con freno |
