# Ladrillo perforado de corte 10×10 de Proceran. Cerramientos de fachadas y particiones interiores

- Propiedad del archivo: CONSTRUNARIO
- Formato: FIEBDC-3/2012
- Programa: Construnario Versión 3.51
- Fecha de los precios: 02/10/2023
- Divisa: EUR

**CORTE1010** u Ladrillo perforado de corte 10×10 de Proceran. Cerramientos de fachadas y particiones interiores
Ladrillo perforado de dimensiones y peso ideal para el empleo en cerramientos de fachadas y particiones interiores, dotado de una gran capacidad mecánica, además de un inmejorable acabado y una gran adherencia al revestimiento.
