# Dispensador de papel higiénico dispensación central, referencia CP-3000-B de la serie ECO-LUXE de Losdi. Blanco

- Propiedad del archivo: CONSTRUNARIO
- Formato: FIEBDC-3/2012
- Programa: Construnario Versión 3.51
- Fecha de los precios: 02/10/2023
- Divisa: EUR

**CP3000B** u Dispensador de papel higiénico dispensación central, referencia CP-3000-B de la serie ECO-LUXE de Losdi. Blanco
Dispensador de Papel Higiénico con sistema de dispensación central fabricado en plástico 100% reciclado, color blanco. Línea ECO-LUXE
