# Secamanos vertical, referencia CS-0700-X de la serie ELEGANCE ABS de Losdi. Color Blanco

- Propiedad del archivo: CONSTRUNARIO
- Formato: FIEBDC-3/2012
- Programa: Construnario Versión 3.51
- Fecha de los precios: 02/10/2023
- Divisa: EUR

**CS0700X** u Secamanos vertical, referencia CS-0700-X de la serie ELEGANCE ABS de Losdi. Color Blanco
Secamanos óptico con 2050 W de potencia. ABS color Blanco, Línea Elegance
