# Farol, modelo Fernando VII de Producciones Agasa. 850 mm

- Propiedad del archivo: CONSTRUNARIO
- Formato: FIEBDC-3/2012
- Programa: Construnario Versión 3.51
- Fecha de los precios: 02/10/2023
- Divisa: EUR

**376AGA** u Farol, modelo Fernando VII de Producciones Agasa. 850 mm
Aplicación: columnas o brazo de 3 a 4 metros de altura. Farol realizado en fundición de aluminio. Acabados: imprimación por inmersión, aplicando 3 capa de pintura sintética o poliuretano (color a elegir por el cliente dentro de nuestra gama de colores). Fijación: mediante M de ¾ directamente roscado a columna o brazo. Makrolon (plástico) UV incoloro. Equipo eléctrico no incluido.
