# Banco de integración modelo Villena de Producciones Agasa

- Propiedad del archivo: CONSTRUNARIO
- Formato: FIEBDC-3/2012
- Programa: Construnario Versión 3.51
- Fecha de los precios: 02/10/2023
- Divisa: EUR

**464A_AGA** u Banco de integración modelo Villena de Producciones Agasa
Descripción: Modelo antivandálico, con respaldo y asiento. Materiales: Pies y estructura en chapa plegada de acero al carbono. Respaldo y asiento en tubo rectangular con terminación en tapones de hierro soldados al tubo. Tornillería en acero inoxidable/electro zincada. Acabados: imprimación por inmersión, aplicando 3 capas de pintura sintética o poliuretano (color a elegir por el cliente dentro de nuestra gama de colores). Anclaje: Suelo duro - atornillar con tornillos de fijación al suelo de M8 ó M10 según superficie y proyecto/ Suelo blando – enterrar .
