# Fusibles ultrarrápidos IXYS UK WESTCODE de Guasch

- Propiedad del archivo: CONSTRUNARIO
- Formato: FIEBDC-3/2012
- Programa: Construnario Versión 3.51
- Fecha de los precios: 02/10/2023
- Divisa: EUR

**FUSULTRA** u Fusibles ultrarrápidos IXYS UK WESTCODE de Guasch
Diseñados para proporcionar protección de vanguardia para semiconductores de gran potencia Fusibles de acción ultra rápida y muy baja I2t para una protección mejorada de semiconductores Múltiples dimensiones de cuerpo y terminales de contacto Rango de protistores fusibles IXYS UK de 700 V / 690 V
