# Lector de matrículas SmartLPR® Access de Quercus

- Propiedad del archivo: CONSTRUNARIO
- Formato: FIEBDC-3/2012
- Programa: Construnario Versión 3.51
- Fecha de los precios: 02/10/2023
- Divisa: EUR

**SmartLPRAccess** u Lector de matrículas SmartLPR® Access de Quercus
SmartLPR® Access es una potente unidad All-in-One de reconocimiento de matrículas basada en la tecnología propia desarrollada por Quercus Technologies. Nuestro lector de placas está diseñado para contribuir a la movilidad inteligente y a la seguridad en aparcamientos y zonas de control de acceso para parking. La cámara de lectura de matrículas digital incluye todo el equipamiento necesario para la adquisición y el procesamiento de la matrícula en una solución All-in-One: lente motorizada, procesador OCR, la iluminación, la interfaz de salida Wiegand, las entradas/salidas y Ethernet. Con nuestro detector de placas con tecnología ANPR se garantiza una gestión eficiente y el máximo control de las instalaciones de parking en los accesos de las mismas, ayudando a los operadores a incrementar sus ingresos y proporcionando al mismo tiempo una experiencia agradable para los usuarios.
