# Sistema de guiado para parking Sc Indoor de Quercus

- Propiedad del archivo: CONSTRUNARIO
- Formato: FIEBDC-3/2012
- Programa: Construnario Versión 3.51
- Fecha de los precios: 02/10/2023
- Divisa: EUR

**SCINDOOR** u Sistema de guiado para parking Sc Indoor de Quercus
Los sensores SC Indoor son el elemento clave fundamental en el sistema de guiado de parking. Proporcionan el reconocimiento de matrícula en cada plaza, un sistema de guiado de aparcamiento altamente fiable y video vigilancia en cada plaza, contribuyendo al control de los vehículos y la máxima seguridad en las plazas de aparcamiento. El control de cada plaza se realiza a través de la lectura de matrícula así como de algoritmos específicos para la detección de presencia de vehículos. Cada sensor SC Indoor puede controlar al mismo tiempo hasta 4 plazas de aparcamiento. El color del SC Indoor indica la disponibilidad de 4 plazas, pero también es posible la opción de una luz por plaza con un piloto RGB en cada una de ellas. El sistema de guiado de Quercus Technologies permite que se puedan configurar los sensores de aparcamiento SC Indoor y los pilotos RGB para un guiado de plaza por plaza, desactivando los LEDs de la propia unidad central.
