# Tirador para puerta modelo 903.64 de SC Herrajes. Medidas: 64x128

- Propiedad del archivo: CONSTRUNARIO
- Formato: FIEBDC-3/2012
- Programa: Construnario Versión 3.51
- Fecha de los precios: 02/10/2023
- Divisa: EUR

**90364** u Tirador para puerta modelo 903.64 de SC Herrajes. Medidas: 64x128
Acabados Cromo brillo Otros acabados
