# Mortero fluido de retracción compensada para rellenos y anclajes de precisión, Ancladur de Eslo

- Propiedad del archivo: CONSTRUNARIO
- Formato: FIEBDC-3/2012
- Programa: Construnario Versión 3.51
- Fecha de los precios: 02/10/2023
- Divisa: EUR

**ANCLADUR** kg Mortero fluido de retracción compensada para rellenos y anclajes de precisión, Ancladur de Eslo
Es un mortero preparado de uso inmediato que amasado simplemente con agua se utiliza como mortero de expansión controlada. Ideal para rellenos y anclajes de zonas de difícil acceso, que además requieran altas resistencias iniciales y finales, tales como cimentaciones de maquinaria, anclajes de pilares de hormigón y hierro. También actúa como un excelente reparador de grietas en el hormigón. PROPIEDADES -Altas resistencias mecánicas a corto y largo plazo. -No presenta retracción (expansiona muy levemente), evitando fisuraciones. -El producto endurecido ocupa totalmente el 100% de relleno. -Óptima adherencia a las superficies metálicas y de hormigón. -Extraordinaria fluidez autonivelante, aún con poca agua de amasado, por lo que la masa de mortero rellena perfectamente todas las zonas del anclaje, incluso las de difícil acceso. -Pasiva y protege las armaduras o superficies metálicas en contacto, haciéndolas más duraderas. -Una vez endurecido, es impermeable al agua, grasas y aceites. -Carece de cloruros y de agregados metálicos que pudiesen favorecer la corrosión.
