# Cerradura de alta seguridad de Soler Seguridad. Sistema antimanipulación de siete gorjas

- Propiedad del archivo: CONSTRUNARIO
- Formato: FIEBDC-3/2012
- Programa: Construnario Versión 3.51
- Fecha de los precios: 02/10/2023
- Divisa: EUR

**ALTASEGURI** u Cerradura de alta seguridad de Soler Seguridad. Sistema antimanipulación de siete gorjas
La cerradura de alta seguridad de Arcas Soler cuenta con un sistema antimanipulación de siete gorjas accionadas por una llave modelo SOLER de perfil especial en acero inoxidable. Tipos de cerraduras de alta seguridad: Cerradura con resbalón y tres pestillos de cierre. Cerradura con resbalón y cinco pestillos de cierre. Cerradura con resbalón y pestillo de cierre a dos vueltas de llave. Cerradura sin resbalón y con pestillo de cierre a dos vueltas de llave. Instalación múltiple de cerraduras combinadas <>. Para toda clase de usos, en hoteles, grandes residencias e inmuebles. Con llave maestra, llave de servicio de control, y llaves normales, y si lo desea, sin llave alguna.
