# Filtro activo armónico, referencia AHF 005/010/015 de CYDESA

- Propiedad del archivo: CONSTRUNARIO
- Formato: FIEBDC-3/2012
- Programa: Construnario Versión 3.51
- Fecha de los precios: 02/10/2023
- Divisa: EUR

**AHF005010015** u Filtro activo armónico, referencia AHF 005/010/015 de CYDESA
Filtro activo armónico AHF 005/010/015 de CYDESA, para compensación de armónicos, compensación de potencia reactiva, compensación de desequilibrio, capacidad nominal 5A/10A/15A, 400V. Dimensiones 410x340x45 mm montado en forma de rack y 440x45x340 mm montado en pared y peso neto del módulo 4,98 Kg. De color plata. Rendimiento de filtrado igual o superior al 95 %, con nivel de ruido <68 db. Clase de protección IP20 con sello CE, CSS y normativa IEEE519, ER G5/4, IEC 6100.
