# Adhesivo soldador tixotrópico para la unión de tuberías PVC-25 T de Collak

- Propiedad del archivo: CONSTRUNARIO
- Formato: FIEBDC-3/2012
- Programa: Construnario Versión 3.51
- Fecha de los precios: 03/10/2023
- Divisa: EUR

**PVC25T** l Adhesivo soldador tixotrópico para la unión de tuberías PVC-25 T de Collak
Adhesivo soldador tixotrópico para la unión de tuberías y accesorios de PVC rígido en sistemas de presión. Cumple normativas UNE-EN 14814 y UNE-EN 14680. Secado extra rápido.
