# Revestimiento líquido transparente basado en tecnología MS para reparación e impermeabilización, MS 9000 transparente de Collak

- Propiedad del archivo: CONSTRUNARIO
- Formato: FIEBDC-3/2012
- Programa: Construnario Versión 3.51
- Fecha de los precios: 03/10/2023
- Divisa: EUR

**MS9000T** l Revestimiento líquido transparente basado en tecnología MS para reparación e impermeabilización, MS 9000 transparente de Collak
Revestimiento líquido transparente basado en tecnología MS para la reparación e impermeabilización de terrazas, tejados, jardineras, claraboyas, canalones, etc…Aplicable sobre la mayoría de superficies como madera, hormigón, teja, metal, cristal, etc… Aplicable sobre húmedo. Resistente agua estancada. Transitable.
