# Plataformas de tijeras eléctricas COMPACT 8 N de Haulotte

- Propiedad del archivo: CONSTRUNARIO
- Formato: FIEBDC-3/2012
- Programa: Construnario Versión 3.51
- Fecha de los precios: 05/10/2023
- Divisa: EUR

**COMPACT8N** u Plataformas de tijeras eléctricas COMPACT 8 N de Haulotte
Sólido diseño Contrapeso anti-choques con protección total de la escalera, los motores y de la toma para el cargador Barandillas reforzadas verticalmente para una mayor durabilidad Uso maximizado Barandillas plegables, horquillas laterales y longitudinales para acceder a todo lugar Uso interior y exterior* incluso a baja altura y sin restricción de carga Experiencia de uso única Movimientos proporcionales para un movimiento preciso (motores AC) Caja de mandos superior ergonómica, con mando y selector de velocidades de traslación Mantenimiento simplificado Haulotte Activ’Energy Management cuida sus baterías Herramientas de parametraje y diagnóstico con Haulotte Activ'Screen. Funciones disponibles a distancia gracias a Haulotte Diag y la solución técnica Sherpal
