# Cerrojo referencia 381 de Emilio Tortajada. Pasador de tarjeta

- Propiedad del archivo: CONSTRUNARIO
- Formato: FIEBDC-3/2012
- Programa: Construnario Versión 3.51
- Fecha de los precios: 05/10/2023
- Divisa: EUR

**381_EMI** u Cerrojo referencia 381 de Emilio Tortajada. Pasador de tarjeta
Acabado Anticuario, Blanco, Bronce inglés, Cobreado brillo, Cobreado mate, Fragua, Latonado brillo, Latonado mate, Negro, Niquelado brillo, Niquelado mate, Óxido natural, Plata vieja, Pulido natural, Rustik
