# Bisagra recta X91 con cierre suave, atornillar, niquelado, acero de Emuca

- Propiedad del archivo: CONSTRUNARIO
- Formato: FIEBDC-3/2012
- Programa: Construnario Versión 3.51
- Fecha de los precios: 06/11/2023
- Divisa: EUR

**104007** u Bisagra recta X91 con cierre suave, atornillar, niquelado, acero de Emuca
Pistón amortiguador para el cierre suave de la puerta. Sistema automático de montaje de la bisagra al suplemento. Grosor de la puerta de 14 a 24 mm. Regulable tridimensionalmente. Rango de taladrado de la cazoleta D = 3 ~ 7 mm.
