# Sistema corredero Placard 74 para armario de 2 puertas con perfil Sharp, espesor 16 mm, cierre suave, tableros no incluidos, Pintado negro de Emuca

- Propiedad del archivo: CONSTRUNARIO
- Formato: FIEBDC-3/2012
- Programa: Construnario Versión 3.51
- Fecha de los precios: 06/11/2023
- Divisa: EUR

**6015514** u Sistema corredero Placard 74 para armario de 2 puertas con perfil Sharp, espesor 16 mm, cierre suave, tableros no incluidos, Pintado negro de Emuca
Sistema corredero para realizar un armario con dos puertas correderas de rodadura inferior. Los tableros no van incluidos. Compuesto por carros con rodamientos de cojinetes de bolas en acero. El carro inferior dispone de regulación en altura ± 5 mm de la puerta. Los carriles superior e inferior se suministran a una medida de 2.350 mm para cortarlos a la medida deseada.
