# Escalera de tijera de madera, referencia 4TB100 de Escaleras Villar. 3 escalones. Peldaño al canto de haya (barnizada)

- Propiedad del archivo: CONSTRUNARIO
- Formato: FIEBDC-3/2012
- Programa: Construnario Versión 3.51
- Fecha de los precios: 05/10/2023
- Divisa: EUR

**4TB100** u Escalera de tijera de madera, referencia 4TB100 de Escaleras Villar. 3 escalones. Peldaño al canto de haya (barnizada)
Escalera de tijera de madera 3 escalones. Peldaño al canto de haya (barnizada)
