# Exutorio de humos de compuerta de Futur Vent. Medidas: hasta 200 x 300 cm

- Propiedad del archivo: CONSTRUNARIO
- Formato: FIEBDC-3/2012
- Programa: Construnario Versión 3.51
- Fecha de los precios: 05/10/2023
- Divisa: EUR

**EXUCOMFV** u Exutorio de humos de compuerta de Futur Vent. Medidas: hasta 200 x 300 cm
Los exutorios de compuertas pueden ser de una o dos compuertas, con cúpulas de policarbonato opalescente o traslucido, accionados con pistones neumáticos. Disponen de zócalos rectos o inclinados, aislados o sin aislar, para cubiertas deck o de chapa metálica y panel.
