# Sistema de ventilación forzada Futur Vent. Adaptable a cualquier superficie: chapa simple, uralita, cubiertas invertidas

- Propiedad del archivo: CONSTRUNARIO
- Formato: FIEBDC-3/2012
- Programa: Construnario Versión 3.51
- Fecha de los precios: 05/10/2023
- Divisa: EUR

**VENTFORZFUVE** u Sistema de ventilación forzada Futur Vent. Adaptable a cualquier superficie: chapa simple, uralita, cubiertas invertidas
La ventilación forzada es aquella que se crea de manera artificial para conseguir mediante conductos de distribución de aire la temperatura deseada en naves industriales. Los ventiladores dinámicos Futurvent® son ventiladores industriales por cubierta, que con difusor esférico y salida tangencial mejoran la eficiencia del equipo y reducen el nivel sonoro llegando a caudales de 32.000m3/h. Disponen de bases autoajustables a la inclinación de la cubierta Las instalaciones con extracción dinámica disponen además de la opción de trabajar de forma natural o estática cuando no se requiera tanta extracción.
