# Rampa móvil, modelo Schindler 9500AE. Desnivel máximo: 8,0 m con un ancho de peldaño de 1.100 mm

- Propiedad del archivo: CONSTRUNARIO
- Formato: FIEBDC-3/2012
- Programa: Construnario Versión 3.51
- Fecha de los precios: 06/10/2023
- Divisa: EUR

**SCH9500AE** u Rampa móvil, modelo Schindler 9500AE. Desnivel máximo: 8,0 m con un ancho de peldaño de 1.100 mm
La rampa móvil 9500AE es ideal para centros comerciales. Está especialmente diseñada para transportar de una manera silenciosa y cómoda a sus pasajeros, garantizando su seguridad.
